# Paviment continu drenant de formigó "HEIDELBERG MATERIALS"

- Propietat de l'arxiu: CYPE INGENIEROS, S.A.
- Format: FIEBDC-3/2002
- Divisa: EUR
- Costos indirectes: 3.00 %
- IVA: 21.00 %

## M Ferms i paviments urbans

### MP Paviments urbans

#### MPD Drenants

**MPD040** m² Paviment continu drenant de formigó "HEIDELBERG MATERIALS".
Paviment continu drenant de formigó H-Drena Peatonal "HEIDELBERG MATERIALS", de baix contingut en fins, fabricat en central, color gris, amb una resistència a flexotracció de 2 N/mm², una resistència a compressió de 15 N/mm² i una capacitat drenant de 125 l/(m²·min), amb un 20% de buits i resistència al lliscament Rd>45 segons UNE-EN 16165, lliscabilitat classe 3 segons CTE, de 100 mm d'espessor.
Criteri de valoració econòmica: El preu no inclou la base suport.
Inclou: Preparació de la superfície de recolzament del formigó. Replanteig dels junts de construcció i de dilatació. Estesa de nivells mitjançant tocaments, mestres de formigó o regles. Reg de la superfície base. Formació de juntes de construcció i de juntes perimetrals de dilatació. Connexionat, ancoratge i embroquetat de les xarxes d'instal·lacions projectades. Abocat, estesa i vibrat del formigó. Curat del formigó. Replanteig dels junts de retracció. Cort del formigó. Neteja final dels junts de retracció.
Criteri d'amidament de projecte: Superfície mesurada segons documentació gràfica de Projecte.
Criteri de mesura d'obra: Es mesurarà la superfície realment executada segons especificacions de Projecte.

| Codi | Ut | Descripció | Rendiment | Preu | Import |
|---|---|---|---|---|---|
| mt09hei010a | m³ | Formigó H-Drena Peatonal "HEIDELBERG MATERIALS", de baix contingut en fins, fabricat en central, color gris, amb una resistència a flexotracció de 2 N/mm², una resistència a compressió de 15 N/mm² i una capacitat drenant de 125 l/(m²·min), amb un 20% de buits i resistència al lliscament Rd>45 segons UNE-EN 16165, lliscabilitat classe 3 segons CTE. (material) | 0.105 | 196.27 | 20.61 |
| mq06vib020 | h | Regla vibrant de 3 m. (maquinària) | 0.092 | 5.33 | 0.49 |
| mq06cor020 | h | Equip per a tall de juntes en soleres de formigó. (maquinària) | 0.090 | 10.85 | 0.98 |
| mq04dua020b | h | Dúmper de descàrrega frontal de 2 t de càrrega útil. (maquinària) | 0.308 | 10.58 | 3.26 |
| mo041 | h | Oficial 1ª construcció d'obra civil. (mà d'obra) | 0.158 | 28.42 | 4.49 |
| mo087 | h | Ajudant construcció d'obra civil. (mà d'obra) | 0.158 | 25.28 | 3.99 |
| % | % | Costos directes complementaris | 2 % | 33.82 | 0.68 |
|  |  | Costos directes |  |  | 34.50 |
