# Fonamentació de mur d'escullera

- Propietat de l'arxiu: CYPE Ingenieros S.A.
- Format: FIEBDC-3/2016
- Programa: Generador de preus de la construcció. CYPE Ingenieros, S.A.
- Data: 05/07/2024
- Divisa: EUR
- Costos indirectes: 3 %
- IVA: 21 %

## C Fonamentacions

### CC Contencions

#### CCE Murs d'escullera

**CCE010** m³ Fonamentació de mur d'escullera.
Fonamentació de mur d'escullera, de blocs de pedra calcària, confrontada, col·locats amb retroexcavadora sobre cadenes amb pinça per a escullera i reomplert dels buits existents entre els blocs amb formigó HM-20/P/40/X0 fabricat en central i abocament des de camió.
Inclou: Replanteig. Preparació de la superfície de recolzament. Col·locació dels blocs de pedra. Abocat del formigó. Retirada del material sobrant.
Criteri d'amidament de projecte: Volum mesurat sobre la secció teòrica de càlcul, segons documentació gràfica de Projecte.
Criteri de mesura d'obra: Es mesurarà el volum teòric executat segons especificacions de Projecte.

| Codi | Ut | Descripció | Rendiment | Preu | Import |
|---|---|---|---|---|---|
| mt06psm020a | t | Bloc de pedra calcària, confrontada. (material) | 1.55 | 10.22 | 15.841 |
| mt10hmf010tMc | m³ | Formigó HM-20/P/40/X0, fabricat en central. (material) | 0.33 | 82.49 | 27.222 |
| mq01exc020a | h | Retroexcavadora sobre cadenes, de 118 kW, amb pinça per a escullera. (maquinària) | 0.506 | 131.34 | 66.458 |
| mo041 | h | Oficial 1ª construcció d'obra civil. (mà d'obra) | 0.495 | 28.42 | 14.068 |
| mo042 | h | Oficial 1ª estructurista. (mà d'obra) | 0.125 | 28.39 | 3.549 |
| mo089 | h | Ajudant estructurista. (mà d'obra) | 0.125 | 25.25 | 3.156 |
| mo113 | h | Peó ordinari construcció. (mà d'obra) | 1.055 | 23.81 | 25.120 |
| % | % | Costos directes complementaris | 2 % | 155.414 | 3.108 |
|  |  | Costos directes |  |  | 158.522 |

Residus:
- col·locació: mt06psm020a Bloc de pedra calcària, confrontada; factor de residu 0.0154
- col·locació: mt10hmf010tMc Formigó HM-20/P/40/X0, fabricat en central; factor de residu 0.00140614

## Recursos

**mt06psm020a** t Bloc de pedra calcària, confrontada
Dades tècniques: Cost energètic 2220.000 MJ; Emissió de CO2 80.000 kg; Codi LER 01 04 13; Massa de l'element 1000 kg; Volum 0.666667 m3

**mt10hmf010tMc** m³ Formigó HM-20/P/40/X0, fabricat en central
Dades tècniques: Cost energètic 1840.000 MJ; Emissió de CO2 230.000 kg; Codi LER 17 01 01; Massa de l'element 2300 kg; Volum 1.533333 m3
