# Formigó ciclopi

- Propietat de l'arxiu: CYPE Ingenieros S.A.
- Format: FIEBDC-3/2016
- Programa: Generador de preus de la construcció. CYPE Ingenieros, S.A.
- Data: 05/07/2024
- Divisa: EUR
- Costos indirectes: 3 %
- IVA: 21 %

## C Fonamentacions

### CH Formigons, acers i encofrats

#### CHH Formigons

**CHH010** m³ Formigó ciclopi.
Formigó ciclopi, realitzat amb formigó HM-20/P/40/X0 fabricat en central i abocament des de camió (60% de volum) i boles de pedra de 15 a 30 cm de diàmetre (40% de volum), per a formació de fonamentació.
Inclou: Abocament i compactació del formigó. Col·locació de les pedres en el formigó fresc. Curat del formigó.
Criteri d'amidament de projecte: Volum teòric, segons documentació gràfica de Projecte.
Criteri de mesura d'obra: Es mesurarà el volum teòric executat segons especificacions de Projecte, sense incloure els increments per excessos d'excavació no autoritzats.

| Codi | Ut | Descripció | Rendiment | Preu | Import |
|---|---|---|---|---|---|
| mt10hmf010tMc | m³ | Formigó HM-20/P/40/X0, fabricat en central. (material) | 0.66 | 82.49 | 54.443 |
| mt01arg100b | m³ | Boles de pedra de 15 a 30 cm de diàmetre. (material) | 0.4 | 19.92 | 7.968 |
| mo045 | h | Oficial 1ª estructurista, en treballs de posada en obra del formigó. (mà d'obra) | 0.132 | 28.39 | 3.747 |
| mo092 | h | Ajudant estructurista, en treballs de posada en obra del formigó. (mà d'obra) | 0.132 | 25.25 | 3.333 |
| mo113 | h | Peó ordinari construcció. (mà d'obra) | 1.055 | 23.81 | 25.120 |
| % | % | Costos directes complementaris | 2 % | 94.611 | 1.892 |
|  |  | Costos directes |  |  | 96.503 |

Residus:
- col·locació: mt10hmf010tMc Formigó HM-20/P/40/X0, fabricat en central; factor de residu 0.00140614
- col·locació: mt01arg100b Boles de pedra de 15 a 30 cm de diàmetre; factor de residu 0.00768975

## Recursos

**mt10hmf010tMc** m³ Formigó HM-20/P/40/X0, fabricat en central
Dades tècniques: Cost energètic 1840.000 MJ; Emissió de CO2 230.000 kg; Codi LER 17 01 01; Massa de l'element 2300 kg; Volum 1.533333 m3

**mt01arg100b** m³ Boles de pedra de 15 a 30 cm de diàmetre
Dades tècniques: Cost energètic 146.250 MJ; Emissió de CO2 7.800 kg; Codi LER 01 04 08; Massa de l'element 1950 kg; Volum 1.3 m3
