# Formigó ciclopi

- Propietat de l'arxiu: CYPE INGENIEROS, S.A.
- Format: FIEBDC-3/2002
- Divisa: EUR
- Costos indirectes: 3.00 %
- IVA: 21.00 %

## C Fonamentacions

### CH Formigons, acers i encofrats

#### CHH Formigons

**CHH010** m³ Formigó ciclopi.
Formigó ciclopi, realitzat amb formigó HM-20/P/40/X0 fabricat en central i abocament des de camió (60% de volum) i boles de pedra de 15 a 30 cm de diàmetre (40% de volum), per a formació de fonamentació.
Inclou: Abocament i compactació del formigó. Col·locació de les pedres en el formigó fresc. Curat del formigó.
Criteri d'amidament de projecte: Volum teòric, segons documentació gràfica de Projecte.
Criteri de mesura d'obra: Es mesurarà el volum teòric executat segons especificacions de Projecte, sense incloure els increments per excessos d'excavació no autoritzats.

| Codi | Ut | Descripció | Rendiment | Preu | Import |
|---|---|---|---|---|---|
| mt10hmf010tMc | m³ | Formigó HM-20/P/40/X0, fabricat en central. (material) | 0.660 | 80.74 | 53.29 |
| mt01arg100b | m³ | Boles de pedra de 15 a 30 cm de diàmetre. (material) | 0.400 | 19.50 | 7.80 |
| au00auh020 |  | Canaleta per a abocament del formigó. | 1.000 | 0.00 | 0.00 |
| au00auh040 |  | Vibrador de formigó, elèctric. | 1.000 | 0.00 | 0.00 |
| mo045 | h | Oficial 1ª estructurista, en treballs de posada en obra del formigó. (mà d'obra) | 0.120 | 28.39 | 3.41 |
| mo092 | h | Ajudant estructurista, en treballs de posada en obra del formigó. (mà d'obra) | 0.120 | 25.25 | 3.03 |
| mo113 | h | Peó ordinari construcció. (mà d'obra) | 0.959 | 23.81 | 22.83 |
| % | % | Costos directes complementaris | 2 % | 90.36 | 1.81 |
|  |  | Costos directes |  |  | 92.17 |
