# Piló barrinat sense entubament

- Propietat de l'arxiu: CYPE INGENIEROS, S.A.
- Format: FIEBDC-3/2002
- Divisa: EUR
- Costos indirectes: 3.00 %
- IVA: 21.00 %

## C Fonamentacions

### CP Profundes

#### CPI Pilons "in situ"

**CPI070** m Piló barrinat sense entubament.
Piló de fonamentació de formigó armat de 35 cm de diàmetre, per a grup de pilons CPI-7 segons NTE-CPI, de fins a 15 m de profunditat. Executat per barrinat de terres, en terreny de menys de 25 kg/cm² de resistència, mitjançant sistema mecànic, sense entibació i posterior formigonat continu en sec del piló. Realitzat amb formigó HA-25/F/12/XC2 H-Green, de baix contingut en carboni "HEIDELBERG MATERIALS", fabricat en central, i abocament des de camió a través de tub Tremie, i acer UNE-EN 10080 B 500 S, amb una quantia aproximada de 5,6 kg/m. Inclús filferro de lligar i separadors.
Criteri de valoració econòmica: El preu inclou el transport, la instal·lació, el muntatge i el desmuntatge de l'equip mecànic, l'elaboració de la ferralla (tall, doblegat i conformat d'elements) en taller industrial i el muntatge en el lloc definitiu de la seva col·locació en obra.
Inclou: Replanteig i traçat dels eixos dels grups de pilons. Barrinat de terres. Col·locació de l'armadura. Posta en obra del formigó. Neteja i retirada de sobrants.
Criteri d'amidament de projecte: Longitud mesurada segons documentació gràfica de Projecte, incrementada en un metre per la formació del bulb.
Criteri de mesura d'obra: Es mesurarà la longitud, presa en el terreny abans de formigonar, de l'estaca realment executada segons especificacions de Projecte, des de la punta fins a la cara inferior de l'encep, sense incloure l'excés de formigó consumit sobre el volum teòric corresponent al diàmetre nominal de l'estaca.

| Codi | Ut | Descripció | Rendiment | Preu | Import |
|---|---|---|---|---|---|
| mt07aco020k | U | Separador homologat per pilons. (material) | 3.000 | 0.10 | 0.30 |
| mt07aco010c | kg | Ferralla elaborada en taller industrial amb acer en barres corrugades, UNE-EN 10080 B 500 S, de varis diàmetres. (material) | 5.600 | 1.60 | 8.96 |
| mt08var050 | kg | Filferro galvanitzat per a lligar, de 1,30 mm de diàmetre. (material) | 0.034 | 1.50 | 0.05 |
| mt10hhm010ctLc | m³ | Formigó HA-25/F/12/XC2 H-Green, de baix contingut en carboni "HEIDELBERG MATERIALS", fabricat en central. (material) | 0.110 | 142.61 | 15.69 |
| mq03pii107a | h | Equip complet per a perforació de piló barrinat sense entubament, CPI-7. (maquinària) | 0.125 | 255.00 | 31.88 |
| au00auh020 |  | Canaleta per a abocament del formigó. | 1.000 | 0.00 | 0.00 |
| au00auh050 |  | Tub Tremie. | 1.000 | 0.00 | 0.00 |
| mo043 | h | Oficial 1ª ferrallista. (mà d'obra) | 0.027 | 28.39 | 0.77 |
| mo090 | h | Ajudant ferrallista. (mà d'obra) | 0.027 | 25.25 | 0.68 |
| mo045 | h | Oficial 1ª estructurista, en treballs de posada en obra del formigó. (mà d'obra) | 0.136 | 28.39 | 3.86 |
| mo092 | h | Ajudant estructurista, en treballs de posada en obra del formigó. (mà d'obra) | 0.183 | 25.25 | 4.62 |
| % | % | Costos directes complementaris | 2 % | 66.81 | 1.34 |
|  |  | Costos directes |  |  | 68.15 |
