# Pilar circular de formigó armat

- Propietat de l'arxiu: CYPE Ingenieros S.A.
- Format: FIEBDC-3/2016
- Programa: Generador de preus de la construcció. CYPE Ingenieros, S.A.
- Data: 30/09/2024
- Divisa: EUR
- Costos indirectes: 3 %
- IVA: 21 %

## E Estructures

### EH Formigó armat

#### EHS Pilars

**EHS011** m³ Pilar circular de formigó armat.
Pilar de secció circular de formigó armat, de 35 cm de diàmetre mig, realitzat amb formigó HA-25/F/20/XC2 H-Green, de baix contingut en carboni "HEIDELBERG MATERIALS", fabricat en central, i abocament amb cubilot, i acer UNE-EN 10080 B 500 S, amb una quantia aproximada de 120 kg/m³; muntatge i desmuntatge de sistema d'encofrat, amb acabat tipus industrial per revestir, en planta de fins a 3 m d'altura lliure, format per: superfície encofrant de motlles cilíndrics de bandes de paper kraft, alumini i polietilè, d'un sol ús i estructura suport vertical de puntals metàl·lics, amortitzables en 150 usos. Inclús filferro de lligar i separadors.
Criteri de valoració econòmica: El preu inclou l'elaboració de la ferralla (tall, doblegat i conformat d'elements) en taller industrial i el muntatge en el lloc definitiu de la seva col·locació en obra.
Inclou: Replanteig. Col·locació de les armadures amb separadors homologats. Muntatge del sistema d'encofrat. Abocament i compactació del formigó. Desmuntatge del sistema d'encofrat. Curat del formigó.
Criteri d'amidament de projecte: Volum mesurat segons documentació gràfica de Projecte.
Criteri de mesura d'obra: Es mesurarà el volum realment executat segons especificacions de Projecte.

| Codi | Ut | Descripció | Rendiment | Preu | Import |
|---|---|---|---|---|---|
| mt07sep010ac | U | Separador homologat de plàstic, per a armadures de pilars de varis diàmetres. (material) | 12 | 0.08 | 0.960 |
| mt07aco010c | kg | Ferralla elaborada en taller industrial amb acer en barres corrugades, UNE-EN 10080 B 500 S, de varis diàmetres. (material) | 120 | 1.6 | 192.000 |
| mt08var050 | kg | Filferro galvanitzat per a lligar, de 1,30 mm de diàmetre. (material) | 0.6 | 1.5 | 0.900 |
| mt08tub020ae | m² | Motlle cilíndric d'un sol ús, de bandes de paper kraft, alumini i polietilè en espiral, per a encofrat de pilars de formigó, de fins a 3 m d'altura i 35 cm de diàmetre mig, per acabat no vist del formigó. Inclús accessoris de muntatge. (material) | 11.429 | 19.88 | 227.209 |
| mt50spa081a | U | Puntal metàl·lic telescòpic, de fins a 3 m d'altura. (material) | 0.085 | 19.25 | 1.636 |
| mt10hhm010ctMc | m³ | Formigó HA-25/F/20/XC2 H-Green, de baix contingut en carboni "HEIDELBERG MATERIALS", fabricat en central. (material) | 1.05 | 136.61 | 143.441 |
| mo044 | h | Oficial 1ª encofrador. (mà d'obra) | 2.261 | 28.39 | 64.190 |
| mo091 | h | Ajudant encofrador. (mà d'obra) | 2.261 | 25.25 | 57.090 |
| mo043 | h | Oficial 1ª ferrallista. (mà d'obra) | 0.806 | 28.39 | 22.882 |
| mo090 | h | Ajudant ferrallista. (mà d'obra) | 0.806 | 25.25 | 20.352 |
| mo045 | h | Oficial 1ª estructurista, en treballs de posada en obra del formigó. (mà d'obra) | 0.432 | 28.39 | 12.264 |
| mo092 | h | Ajudant estructurista, en treballs de posada en obra del formigó. (mà d'obra) | 1.738 | 25.25 | 43.885 |
| % | % | Costos directes complementaris | 2 % | 786.809 | 15.736 |
|  |  | Costos directes |  |  | 802.545 |

Residus:
- col·locació: mt07aco010c Ferralla elaborada en taller industrial amb acer en barres corrugades, UNE-EN 10080 B 500 S, de varis diàmetres; factor de residu 0.0075
- col·locació: mt08var050 Filferro galvanitzat per a lligar, de 1,30 mm de diàmetre; factor de residu 0.0038
- col·locació: mt08tub020ae; factor de residu 1
- col·locació: mt50spa081a Puntal metàl·lic telescòpic, de fins a 3 m d'altura; factor de residu 1

## Recursos

**mt07sep010ac** U Separador homologat de plàstic, per a armadures de pilars de varis diàmetres
Dades tècniques: Cost energètic 1.105 MJ; Emissió de CO2 0.114 kg
Residus:
- embalatge: re150101 Envasos de paper i cartró. (component de residu); rendiment 0.072 kg; Codi LER 15 01 01; Massa de l'element 1 kg; Volum 0.001333 m3

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt08tub020ae** m² Motlle cilíndric d'un sol ús
Dades tècniques: Cost energètic 1.228 MJ; Emissió de CO2 1.933 kg; Codi LER 20 01 01; Massa de l'element 2.274 kg; Volum 0.003032 m3

**mt50spa081a** U Puntal metàl·lic telescòpic, de fins a 3 m d'altura
Dades tècniques: Cost energètic 97.317 MJ; Emissió de CO2 5.049 kg; Codi LER 17 04 05; Massa de l'element 9.9 kg; Volum 0.004714 m3

**mt10hhm010ctMc** m³ Formigó HA-25/F/20/XC2 H-Green, de baix contingut en carboni "HEIDELBERG MATERIALS", fabricat en central
Dades tècniques: Cost energètic 1265.000 MJ; Emissió de CO2 161.000 kg; Codi LER 17 01 01; Massa de l'element 2300 kg; Volum 1.533333 m3
