# Solera ventilada de formigó, sistema "3P PLAST"

- Propietat de l'arxiu: CYPE INGENIEROS, S.A.
- Format: FIEBDC-3/2002
- Divisa: EUR
- Costos indirectes: 3.00 %
- IVA: 21.00 %

## A Condicionament del terreny

### AN Anivellament

#### ANV Soleres ventilades

**ANV040** m² Solera ventilada de formigó, sistema "3P PLAST".
Solera ventilada de formigó armat de 20+4 cm de cantell, sobre encofrat perdut de peces de polipropilè i polietilè reciclats, Kappax H20 "3P PLAST", de 50x50x20 cm, color negre, realitzada amb formigó HA-25/B/12/XC2 H-Green, de baix contingut en carboni "HEIDELBERG MATERIALS", fabricat en central, i malla electrosoldada ME 10x10 Ø 5-5 B 500 T 6x2,20 UNE-EN 10080 com a armadura de repartiment, col·locada sobre separadors homologats en capa de compressió de 4 cm d'espessor; amb junts de retracció de 5 mm d'espessor, mitjançant tall amb disc de diamant; recolzat tot això sobre base de formigó de neteja. Inclús panell de poliestirè expandit de 30 mm d'espessor, per a l'execució de juntes de retracció.
Criteri de valoració econòmica: El preu no inclou la capa de formigó de neteja ni les peces especials.
Inclou: Replanteig de les peces. Tall de les peces. Col·locació i muntatge de les peces. Resolució de trobades. Realització dels orificis de pas d'instal·lacions. Col·locació dels elements per a pas d'instal·lacions. Col·locació de la malla electrosoldada. Abocat, estesa i vibrat del formigó. Reglejat i anivellació de la capa de compressió. Curat del formigó. Replanteig dels junts de retracció. Cort del formigó. Neteja final dels junts de retracció.
Criteri d'amidament de projecte: Superfície mesurada segons documentació gràfica de Projecte.
Criteri de mesura d'obra: Es mesurarà la superfície realment executada segons especificacions de Projecte, sense deduir la superfície ocupada pels pilars situats dintre del seu perímetre.

| Codi | Ut | Descripció | Rendiment | Preu | Import |
|---|---|---|---|---|---|
| mt07kap010ee | m² | Encofrat perdut de peces de polipropilè i polietilè reciclats, Kappax H20 "3P PLAST", de 50x50x20 cm, color negre, per a soleres ventilades. (material) | 1.050 | 7.99 | 8.39 |
| mt08var050 | kg | Filferro galvanitzat per a lligar, de 1,30 mm de diàmetre. (material) | 0.005 | 1.50 | 0.01 |
| mt07ame010a | m² | Malla electrosoldada ME 10x10 Ø 5-5 B 500 T 6x2,20 UNE-EN 10080. (material) | 1.100 | 5.04 | 5.54 |
| mt10hhm010ctLe | m³ | Formigó HA-25/B/12/XC2 H-Green, de baix contingut en carboni "HEIDELBERG MATERIALS", fabricat en central. (material) | 0.078 | 142.61 | 11.12 |
| mt07aco020m | U | Separador homologat per malla electrosoldada. (material) | 1.000 | 0.09 | 0.09 |
| mt16pea020c | m² | Panell rígid de poliestirè expandit, segons UNE-EN 13163, mecanitzat lateral recte, de 30 mm d'espessor, resistència tèrmica 0,8 m²K/W, conductivitat tèrmica 0,036 W/(mK), per junta de dilatació. (material) | 0.053 | 2.01 | 0.11 |
| mq06vib020 | h | Regla vibrant de 3 m. (maquinària) | 0.095 | 5.23 | 0.50 |
| mq06cor020 | h | Equip per a tall de juntes en soleres de formigó. (maquinària) | 0.087 | 10.64 | 0.93 |
| op00sie010 |  | Serra de calar. | 1.000 | 0.00 | 0.00 |
| op00amo010 |  | Mola o radial. | 1.000 | 0.00 | 0.00 |
| au00auh010 |  | Cubilot. | 1.000 | 0.00 | 0.00 |
| au00auh040 |  | Vibrador de formigó, elèctric. | 1.000 | 0.00 | 0.00 |
| mo044 | h | Oficial 1ª encofrador. (mà d'obra) | 0.016 | 28.39 | 0.45 |
| mo091 | h | Ajudant encofrador. (mà d'obra) | 0.016 | 25.25 | 0.40 |
| mo043 | h | Oficial 1ª ferrallista. (mà d'obra) | 0.033 | 28.39 | 0.94 |
| mo090 | h | Ajudant ferrallista. (mà d'obra) | 0.033 | 25.25 | 0.83 |
| mo045 | h | Oficial 1ª estructurista, en treballs de posada en obra del formigó. (mà d'obra) | 0.022 | 28.39 | 0.62 |
| mo092 | h | Ajudant estructurista, en treballs de posada en obra del formigó. (mà d'obra) | 0.100 | 25.25 | 2.53 |
| mo112 | h | Peó especialitzat construcció. (mà d'obra) | 0.142 | 24.59 | 3.49 |
| % | % | Costos directes complementaris | 2 % | 35.95 | 0.72 |
|  |  | Costos directes |  |  | 36.67 |
