# Sostre sanitari ventilat sobre muret de fàbrica

- Propietat de l'arxiu: CYPE INGENIEROS, S.A.
- Format: FIEBDC-3/2002
- Divisa: EUR
- Costos indirectes: 3.00 %
- IVA: 21.00 %

## E Estructures

### EH Formigó armat

#### EHU Sostres unidireccionals

**EHU005** m² Sostre sanitari ventilat sobre muret de fàbrica.
Sostre sanitari ventilat de formigó armat, cantell 30 = 25+5 cm, realitzat amb formigó HA-25/F/20/XC2 H-Green, de baix contingut en carboni "HEIDELBERG MATERIALS", fabricat en central, i abocament amb cubilot, volum 0,104 m³/m², i acer UNE-EN 10080 B 500 S en zona de reforç de negatius i connectors de biguetes i cèrcols, quantia 6 kg/m²; format per: bigueta pretesada T-18; revoltó de formigó, 60x20x25 cm; capa de compressió de 5 cm de gruix, amb armadura de repartiment formada per malla electrosoldada ME 20x20 Ø 5-5 B 500 T 6x2,20 UNE-EN 10080, sobre muret de suport de 80 cm d'altura de maó ceràmic calat (gero), per revestir, 29x14x5 cm, amb morter de ciment industrial, color gris, M-5, subministrat a granel, acabat amb làmina asfàltica. Inclús agent filmogen, per la cura de formigons i morters.
Criteri de valoració econòmica: El preu inclou l'elaboració de la ferralla (tall, doblegat i conformat d'elements) en taller industrial i el muntatge en el lloc definitiu de la seva col·locació en obra.
Inclou: MURET DE FÀBRICA: Neteja i preparació de la superfície suport. Replanteig. Seient de la primera filada sobre capa de morter. Col·locació i aplomat de mires de referència. Estesa de fils entre mires. Col·locació de les peces per filades a nivell. Formació de buits de ventilació en murs. Col·locació de la impermeabilització. SOSTRE SANITARI: Replanteig de la geometria de la planta. Col·locació de biguetes i revoltons. Col·locació de les armadures amb separadors homologats. Abocament i compactació del formigó. Reglejat i anivellació de la capa de compressió. Curat del formigó.
Criteri d'amidament de projecte: Superfície mesurada des de les cares exteriors dels cèrcols del perímetre, segons documentació gràfica de Projecte, deduint els buits de superfície major de 6 m².
Criteri de mesura d'obra: Es mesurarà, des de les cares exteriors dels cèrcols del perímetre, la superfície realment executada segons especificacions de Projecte, deduint els buits de superfície major de 6 m². Es consideren inclosos tots els elements integrants de l'estructura senyalats en els plànols i detalls del Projecte.

| Codi | Ut | Descripció | Rendiment | Preu | Import |
|---|---|---|---|---|---|
| mt04lpc010a | U | Maó ceràmic calat (gero), per revestir, 29x14x5 cm, per a ús en fàbrica protegida (peça P), densitat 860 kg/m³, segons UNE-EN 771-1. (material) | 67.200 | 0.31 | 20.83 |
| mt08aaa010a | m³ | Aigua. (material) | 0.011 | 1.50 | 0.02 |
| mt09mif010cb | t | Morter industrial per a obra de paleta, de ciment, color gris, categoria M-5 (resistència a compressió 5 N/mm²), subministrat a granel, segons UNE-EN 998-2. (material) | 0.061 | 50.20 | 3.06 |
| mt14lba010g | m² | Làmina de betum modificat amb elastòmer SBS, LBM(SBS)-40-FP, de 3,5 mm d'espessor, massa nominal 4 kg/m², amb armadura de feltre de polièster no teixit de 160 g/m², de superfície no protegida. Segons UNE-EN 13707. (material) | 0.840 | 6.93 | 5.82 |
| mt08eft030a | m² | Tauler de fusta tractada, de 22 mm d'espessor, reforçat amb varetes i perfils. (material) | 0.028 | 45.50 | 1.27 |
| mt08cim030b | m³ | Fusta de pi. (material) | 0.003 | 355.50 | 1.07 |
| mt08var060 | kg | Puntes d'acer de 20x100 mm. (material) | 0.040 | 8.75 | 0.35 |
| mt08dba010d | l | Agent desemmotllant, a base d'olis especials, emulsionant en aigua, per a encofrats metàl·lics, fenòlics o de fusta. (material) | 0.030 | 1.80 | 0.05 |
| mt07bho010d | U | Revoltó de formigó, 60x20x25 cm. Inclús peces especials. (material) | 5.250 | 0.85 | 4.46 |
| mt07vau010a | m | Bigueta pretesada, T-18, amb una longitud mitjana menor de 4 m, segons UNE-EN 15037-1. (material) | 0.165 | 5.20 | 0.86 |
| mt07vau010b | m | Bigueta pretesada, T-18, amb una longitud mitjana entre 4 i 5 m, segons UNE-EN 15037-1. (material) | 0.908 | 5.60 | 5.08 |
| mt07vau010c | m | Bigueta pretesada, T-18, amb una longitud mitjana entre 5 i 6 m, segons UNE-EN 15037-1. (material) | 0.495 | 5.90 | 2.92 |
| mt07vau010d | m | Bigueta pretesada, T-18, amb una longitud mitjana major de 6 m, segons UNE-EN 15037-1. (material) | 0.083 | 7.30 | 0.61 |
| mt07aco010c | kg | Ferralla elaborada en taller industrial amb acer en barres corrugades, UNE-EN 10080 B 500 S, de varis diàmetres. (material) | 6.000 | 1.60 | 9.60 |
| mt08var050 | kg | Filferro galvanitzat per a lligar, de 1,30 mm de diàmetre. (material) | 0.060 | 1.50 | 0.09 |
| mt07ame010d | m² | Malla electrosoldada ME 20x20 Ø 5-5 B 500 T 6x2,20 UNE-EN 10080. (material) | 1.100 | 2.52 | 2.77 |
| mt10hhm010ctMc | m³ | Formigó HA-25/F/20/XC2 H-Green, de baix contingut en carboni "HEIDELBERG MATERIALS", fabricat en central. (material) | 0.109 | 136.61 | 14.89 |
| mt08cur020a | l | Agent filmogen, per la cura de formigons i morters. (material) | 0.150 | 1.56 | 0.23 |
| mq06mms010 | h | Mesclador continu amb sitja, per a morter industrial en sec, subministrat a granel. (maquinària) | 0.267 | 1.94 | 0.52 |
| op00ciz020 |  | Cisalla per a acer en barres corrugades. | 1.000 | 0.00 | 0.00 |
| op00ata010 |  | Lligadora de ferralla. | 1.000 | 0.00 | 0.00 |
| op00sie020 |  | Serra de disc fix, per a taula de treball. | 1.000 | 0.00 | 0.00 |
| au00auh010 |  | Cubilot. | 1.000 | 0.00 | 0.00 |
| au00auh040 |  | Vibrador de formigó, elèctric. | 1.000 | 0.00 | 0.00 |
| mo021 | h | Oficial 1ª construcció en treballs de ram de paleta. (mà d'obra) | 1.352 | 28.42 | 38.42 |
| mo114 | h | Peó ordinari construcció en treballs de ram de paleta. (mà d'obra) | 0.771 | 23.81 | 18.36 |
| mo044 | h | Oficial 1ª encofrador. (mà d'obra) | 0.341 | 28.39 | 9.68 |
| mo091 | h | Ajudant encofrador. (mà d'obra) | 0.335 | 25.25 | 8.46 |
| mo043 | h | Oficial 1ª ferrallista. (mà d'obra) | 0.089 | 28.39 | 2.53 |
| mo090 | h | Ajudant ferrallista. (mà d'obra) | 0.089 | 25.25 | 2.25 |
| mo045 | h | Oficial 1ª estructurista, en treballs de posada en obra del formigó. (mà d'obra) | 0.049 | 28.39 | 1.39 |
| mo092 | h | Ajudant estructurista, en treballs de posada en obra del formigó. (mà d'obra) | 0.192 | 25.25 | 4.85 |
| % | % | Costos directes complementaris | 2 % | 160.44 | 3.21 |
|  |  | Costos directes |  |  | 163.65 |
