# Marquesina metàl·lica per a cobertura de vehicles, en aparcament exterior

- Propietat de l'arxiu: CYPE INGENIEROS, S.A.
- Format: FIEBDC-3/2002
- Divisa: EUR
- Costos indirectes: 3.00 %
- IVA: 21.00 %

## U Urbanització interior de la parcel·la

### UC Aparcaments

#### UCM Cobertes metàl·liques

**UCM010** m² Marquesina metàl·lica per a cobertura de vehicles, en aparcament exterior.
Marquesina metàl·lica per a cobertura de vehicles, en aparcament exterior, composta de: FONAMENTACIÓ: formada per sabates i corretges de formigó armat sobre capa de formigó de neteja, realitzades amb formigó HA-25/F/20/XC2 H-Green, de baix contingut en carboni "HEIDELBERG MATERIALS", fabricat en central, i abocament des de camió, i acer UNE-EN 10080 B 500 S; ESTRUCTURA: formada per pilars, bigues i corretges d'acer UNE-EN 10025 S275JR, en perfils laminats en calent, mitjançant unions soldades, amb emprimació anticorrosiva realitzada en taller; fixada a la fonamentació mitjançant plaques d'ancoratge d'acer UNE-EN 10025 S275JR, en perfil pla, amb forat central bisellat i perns soldats d'acer corrugat UNE-EN 10080 B 500 S; COBERTA: de xapa perfilada d'acer galvanitzat prelacat, de 0,6 mm d'espessor, amb nervis d'entre 40 i 50 mm d'altura de cresta, a una separació d'entre 250 i 270 mm, col·locada amb un cavalcament de la xapa superior de 200 mm i un cavalcament lateral d'un trapezi i fixada mecànicament a corretja estructural i vora perimetral realitzada amb xapa plegada d'acer galvanitzat, de 0,8 mm d'espessor, 30 cm de desenvolupament i 3 plecs. Inclús accessoris de fixació de les xapes i massilla de base neutra monocomponent, per closa de juntes.
Inclou: Excavació de terres. Formació de la capa de formigó de neteja. Col·locació de l'armadura de la fonamentació. Abocament i compactació del formigó. Col·locació i anivellació de les plaques d'ancoratge. Curat del formigó. Replanteig i marcat d'eixos de pilars. Execució de l'estructura metàl·lica. Aplomat. Replanteig de les xapes. Tall, preparació i col·locació de les xapes. Fixació mecànica de les xapes. Replanteig i col·locació de l'acabat. Fixació mecànica.
Criteri d'amidament de projecte: Superfície mesurada en veritable magnitud, segons documentació gràfica de Projecte.
Criteri de mesura d'obra: Es mesurarà, en veritable magnitud, la superfície realment executada segons especificacions de Projecte.

| Codi | Ut | Descripció | Rendiment | Preu | Import |
|---|---|---|---|---|---|
| mt10hmf011fb | m³ | Formigó de neteja HL-150/B/20, fabricat en central. (material) | 0.010 | 77.00 | 0.77 |
| mt10hhm010ctMc | m³ | Formigó HA-25/F/20/XC2 H-Green, de baix contingut en carboni "HEIDELBERG MATERIALS", fabricat en central. (material) | 0.100 | 136.61 | 13.66 |
| mt07aco010g | kg | Acer en barres corrugades, UNE-EN 10080 B 500 S, subministrat en obra en barres sense elaborar, de varis diàmetres. (material) | 4.140 | 1.22 | 5.05 |
| mt07aco020a | U | Separador homologat per fonamentacions. (material) | 0.800 | 0.15 | 0.12 |
| mt07ala011k | kg | Platina d'acer laminat UNE-EN 10025 S275JR, per aplicacions estructurals. Treballada i muntada en taller, per a col·locar amb unions soldades en obra. (material) | 0.470 | 2.69 | 1.26 |
| mt07ala010deb | kg | Acer laminat UNE-EN 10025 S275JR, en perfils laminats en calent, peces simples, per aplicacions estructurals, acabat amb emprimació antioxidant. Treballat i muntat en taller, per a col·locar amb unions soldades en obra. (material) | 17.500 | 1.54 | 26.95 |
| mt27pfi010 | l | Emprimació d'assecat ràpid, formulada amb resines alquídiques modificades i fosfat de zinc. (material) | 0.167 | 4.80 | 0.80 |
| mt13ccp010a | m² | Xapa perfilada d'acer galvanitzat prelacat, de 0,6 mm d'espessor, amb nervis d'entre 40 i 50 mm d'altura de cresta, a una separació d'entre 250 i 270 mm i inèrcia entre 13 i 21 cm4, segons UNE-EN 14782. (material) | 1.050 | 6.15 | 6.46 |
| mt13ccg030g | U | Cargol autoroscant de 6,5x70 mm d'acer inoxidable, amb volandera. (material) | 3.000 | 0.44 | 1.32 |
| mt12www030mbj | m | Xapa plegada d'acer galvanitzat, de 0,8 mm d'espessor, 30 cm de desenvolupament i 3 plecs, per a vora perimetral. (material) | 0.214 | 4.39 | 0.94 |
| mt13ccg030d | U | Cargol autoroscant de 6,5x130 mm d'acer galvanitzat, amb volandera. (material) | 1.200 | 0.35 | 0.42 |
| mt21vva011 | l | Massilla de base neutra monocomponent, per closa de juntes; per a aplicar amb pistola. (material) | 0.005 | 14.13 | 0.07 |
| mt13ccg040 | m | Junt d'estanquitat per a xapes perfilades d'acer. (material) | 0.200 | 2.66 | 0.53 |
| mq01ret020b | h | Retrocarregadora sobre pneumàtics, de 70 kW. (maquinària) | 0.116 | 40.90 | 4.74 |
| mq08sol010 | h | Equip d'oxitall, amb acetilè com combustible i oxigen com comburent. (maquinària) | 0.012 | 8.25 | 0.10 |
| mq08sol020 | h | Equip i elements auxiliars per soldadura elèctrica. (maquinària) | 0.697 | 3.42 | 2.38 |
| op00ciz010 |  | Cisalla. | 1.000 | 0.00 | 0.00 |
| op00roe010 |  | Rosegadora. | 1.000 | 0.00 | 0.00 |
| op00cor020 |  | Talladora manual de metall, de disc. | 1.000 | 0.00 | 0.00 |
| au00auh020 |  | Canaleta per a abocament del formigó. | 1.000 | 0.00 | 0.00 |
| au00auh040 |  | Vibrador de formigó, elèctric. | 1.000 | 0.00 | 0.00 |
| mo045 | h | Oficial 1ª estructurista, en treballs de posada en obra del formigó. (mà d'obra) | 0.006 | 28.39 | 0.17 |
| mo092 | h | Ajudant estructurista, en treballs de posada en obra del formigó. (mà d'obra) | 0.039 | 25.25 | 0.98 |
| mo043 | h | Oficial 1ª ferrallista. (mà d'obra) | 0.082 | 28.39 | 2.33 |
| mo090 | h | Ajudant ferrallista. (mà d'obra) | 0.123 | 25.25 | 3.11 |
| mo047 | h | Oficial 1ª muntador d'estructura metàl·lica. (mà d'obra) | 0.363 | 28.39 | 10.31 |
| mo094 | h | Ajudant muntador d'estructura metàl·lica. (mà d'obra) | 0.363 | 25.25 | 9.17 |
| mo051 | h | Oficial 1ª muntador de tancaments industrials. (mà d'obra) | 0.399 | 29.34 | 11.71 |
| mo098 | h | Ajudant muntador de tancaments industrials. (mà d'obra) | 0.199 | 25.28 | 5.03 |
| % | % | Costos directes complementaris | 4 % | 108.38 | 4.34 |
|  |  | Costos directes |  |  | 112.72 |
