# Mur de contenció de formigó ciclopi

- Propietat de l'arxiu: CYPE INGENIEROS, S.A.
- Format: FIEBDC-3/2002
- Divisa: EUR
- Costos indirectes: 3.00 %
- IVA: 21.00 %

## U Urbanització interior de la parcel·la

### UN Contencions

#### UNM Murs de contenció

**UNM015** m³ Mur de contenció de formigó ciclopi.
Mur de contenció de terres de formigó ciclopi, de fins 3 m d'altura, realitzat amb formigó HM-20/P/40/X0 fabricat en central i abocament des de camió (60% de volum) i boles de pedra de 15 a 30 cm de diàmetre (40% de volum). Inclús tubs de PVC per drenatge.
Criteri de valoració econòmica: El preu no inclou la fonamentació ni l'encofrat.
Inclou: Replanteig del mur. Disposició dels tubs de drenatge. Abocament i compactació del formigó. Col·locació de les pedres en el formigó fresc. Curat del formigó.
Criteri d'amidament de projecte: Volum mesurat sobre la secció teòrica de càlcul, segons documentació gràfica de Projecte.
Criteri de mesura d'obra: Es mesurarà el volum teòric executat segons especificacions de Projecte.

| Codi | Ut | Descripció | Rendiment | Preu | Import |
|---|---|---|---|---|---|
| mt10hmf010tMc | m³ | Formigó HM-20/P/40/X0, fabricat en central. (material) | 0.630 | 80.74 | 50.87 |
| mt01arg100b | m³ | Boles de pedra de 15 a 30 cm de diàmetre. (material) | 0.400 | 19.50 | 7.80 |
| mt36tie010da | m | Tub de PVC, sèrie B, de 75 mm de diàmetre i 3 mm de gruix, amb extrem atrompetat, segons UNE-EN 1329-1. (material) | 0.050 | 3.34 | 0.17 |
| au00auh020 |  | Canaleta per a abocament del formigó. | 1.000 | 0.00 | 0.00 |
| au00auh040 |  | Vibrador de formigó, elèctric. | 1.000 | 0.00 | 0.00 |
| mo045 | h | Oficial 1ª estructurista, en treballs de posada en obra del formigó. (mà d'obra) | 0.240 | 28.39 | 6.81 |
| mo092 | h | Ajudant estructurista, en treballs de posada en obra del formigó. (mà d'obra) | 0.240 | 25.25 | 6.06 |
| mo087 | h | Ajudant construcció d'obra civil. (mà d'obra) | 1.068 | 25.28 | 27.00 |
| % | % | Costos directes complementaris | 3 % | 98.71 | 2.96 |
|  |  | Costos directes |  |  | 101.67 |
