# Paviment continu de formigó tractat superficialment amb enduridor o colorant, ús esportiu

- Propietat de l'arxiu: CYPE Ingenieros S.A.
- Format: FIEBDC-3/2016
- Programa: Generador de preus de la construcció. CYPE Ingenieros, S.A.
- Data: 04/07/2024
- Divisa: EUR
- Costos indirectes: 3 %
- IVA: 21 %

## U Urbanització interior de la parcel·la

### UD Pistes esportives

#### UDH Paviments de formigó

**UDH010** m² Paviment continu de formigó tractat superficialment amb enduridor o colorant, ús esportiu.
Paviment continu per exterior per a pista esportiva, de 10 cm de gruix, de formigó amb addició de fibres, realitzat amb formigó HM-20/B/20/X0 fabricat en central i abocament des de camió amb un contingut de fibres sense funció estructural, fibres de vidre resistents als àlcalis (AR) de 2 kg/m³, estès i vibrat manual mitjançant regla vibrant; tractat superficialment amb emprimació reguladora de l'absorció; capa de trànsit de 3 a 4 mm de gruix de morter de ciment CEM I/45 R amb àrids silicis i additius, amb un rendiment aproximat de 1 kg/m², amb acabat remolinat mecànic; capa d'acabat amb pintura plàstica a base de resines acríliques pures a emulsió aquosa, color vermell. Inclús panell de poliestirè expandit de 3 cm d'espessor, per a l'execució de juntes de retracció.
Criteri de valoració econòmica: El preu no inclou la base de la solera.
Inclou: Preparació de la superfície de recolzament del formigó. Replanteig de les juntes de construcció. Col·locació dels elements de replé de les juntes. Estesa de nivells mitjançant tocaments, mestres de formigó o regles. Reg de la superfície base. Mesclat en camió formigonera. Abocat, estesa i vibrat del formigó. Curat del formigó. Formació de junts de retracció mitjançant tall amb serra de disc. Segellat de juntes amb massilla de poliuretano. Aplicació de la capa d'emprimació. Execució de l'acabat superficial.
Criteri d'amidament de projecte: Superfície mesurada segons documentació gràfica de Projecte.
Criteri de mesura d'obra: Es mesurarà la superfície realment executada segons especificacions de Projecte.

| Codi | Ut | Descripció | Rendiment | Preu | Import |
|---|---|---|---|---|---|
| mt10hmf010tLb | m³ | Formigó HM-20/B/20/X0, fabricat en central. (material) | 0.105 | 85.8 | 9.009 |
| mt08fic020b | kg | Fibres de vidre resistents als àlcalis (AR), amb un contingut mínim de zirconi del 17,1%, de 13 mm de longitud i 13,5 micres de diàmetre, amb 100 filaments per bri units entre si mitjançant adhesiu, límit elàstic 74000 N/mm², resistència a tracció 1620 MPa, per a preveure fissures per retracció en elements de formigó, segons UNE-EN 15422. (material) | 0.2 | 8.73 | 1.746 |
| mt09moc005b | kg | Emprimació reguladora de l'absorció, per a la fixació de suports disgregables i millorar l'adherència dels suports absorbents. (material) | 0.2 | 7.97 | 1.594 |
| mt47adh020 | m² | Revestiment continu constituït per aglomerat de quars, ciment i colorant, de 3 a 4 mm d'espessor, per acabat superficial de paviment de pista esportiva. (material) | 1 | 5.67 | 5.670 |
| mt27pdj010f | l | Pintura plàstica, acabat setinat, a base de resines acríliques pures emulsionades en aigua, color vermell, flexible, dura, resistent a l'aigua i a la intempèrie, per a aplicar amb brotxa, corró o pistola, sense diluir. (material) | 0.356 | 12.28 | 4.372 |
| mt47adh022 | m | Poliestirè expandit en junts de dilatació de paviments continus de formigó. (material) | 0.18 | 0.33 | 0.059 |
| mt15bas030b | U | Cartutx de massilla elastòmera monocomponent a base de poliuretà, de color gris, de 600 ml, tipus F-25 HM segons UNE-EN ISO 11600, d'alta adherència i d'enduriment ràpid, amb elevades propietats elàstiques, resistència a la intempèrie, a l'envelliment i als rajos UV, apta per estar en contacte amb aigua potable, duresa Shore A aproximada de 35 i allargament en trencament > 600%, segons UNE-EN ISO 11600. (material) | 0.6 | 6.38 | 3.828 |
| mq04dua020b | h | Dúmper de descàrrega frontal de 2 t de càrrega útil. (maquinària) | 0.022 | 10.38 | 0.228 |
| mq06vib020 | h | Regla vibrant de 3 m. (maquinària) | 0.019 | 5.23 | 0.099 |
| mq06fra010 | h | Arremolinadora mecànica de formigó. (maquinària) | 0.643 | 5.68 | 3.652 |
| mq06cor020 | h | Equip per a tall de juntes en soleres de formigó. (maquinària) | 0.116 | 10.64 | 1.234 |
| mo041 | h | Oficial 1ª construcció d'obra civil. (mà d'obra) | 0.279 | 28.42 | 7.929 |
| mo087 | h | Ajudant construcció d'obra civil. (mà d'obra) | 0.412 | 25.28 | 10.415 |
| mo038 | h | Oficial 1ª pintor. (mà d'obra) | 0.199 | 28.42 | 5.656 |
| mo076 | h | Ajudant pintor. (mà d'obra) | 0.199 | 25.28 | 5.031 |
| % | % | Costos directes complementaris | 2 % | 60.522 | 1.210 |
|  |  | Costos directes |  |  | 61.732 |

Residus:
- col·locació: mt10hmf010tLb Formigó HM-20/B/20/X0, fabricat en central; factor de residu 0.00135719
- col·locació: mt09moc005b; factor de residu 0.03
- col·locació: mt47adh020; factor de residu 0.07
- col·locació: mt27pdj010f; factor de residu 0.0275
- col·locació: mt47adh022 Poliestirè expandit en junts de dilatació de paviments continus de formigó; factor de residu 0.048
- col·locació: mt15bas030b; factor de residu 0.06

## Recursos

**mt10hmf010tLb** m³ Formigó HM-20/B/20/X0, fabricat en central
Dades tècniques: Cost energètic 1840.000 MJ; Emissió de CO2 230.000 kg; Codi LER 17 01 01; Massa de l'element 2300 kg; Volum 1.533333 m3

**mt09moc005b** kg Emprimació reguladora de l'absorció
Dades tècniques: Cost energètic 75.527 MJ; Emissió de CO2 2.872 kg; Codi LER 17 09 04; Massa de l'element 1 kg; Volum 0.000667 m3
Residus:
- embalatge: re170203 Plàstic. (component de residu); rendiment 0.003 kg; Codi LER 17 02 03; Massa de l'element 1 kg; Volum 0.001667 m3

**mt47adh020** m² Revestiment continu constituït per aglomerat de quars
Dades tècniques: Cost energètic 79.286 MJ; Emissió de CO2 5.487 kg; Codi LER 17 09 04; Massa de l'element 5.8 kg; Volum 0.003867 m3

**mt27pdj010f** l Pintura plàstica
Dades tècniques: Cost energètic 24.527 MJ; Emissió de CO2 1.250 kg; Codi LER 08 01 11; Massa de l'element 1.29 kg; Volum 0.001433 m3
Residus:
- embalatge: re170203 Plàstic; rendiment 0.032 kg

**mt47adh022** m Poliestirè expandit en junts de dilatació de paviments continus de formigó
Dades tècniques: Cost energètic 11.132 MJ; Emissió de CO2 0.382 kg; Codi LER 17 06 04; Massa de l'element 0.12 kg; Volum 0.0002 m3
Residus:
- embalatge: re170203 Plàstic; rendiment 0.001 kg

**mt15bas030b** U Cartutx de massilla elastòmera monocomponent a base de poliuretà
Dades tècniques: Cost energètic 113.498 MJ; Emissió de CO2 5.521 kg; Codi LER 17 09 04; Massa de l'element 0.72 kg; Volum 0.00048 m3
Residus:
- embalatge: re170203 Plàstic; rendiment 0.1 kg
